# AUSSCHREIBEN.DE
Leistungsbeschreibung (GAEB DA XML 3.2, DA81)
Projekt: ADE
Währung: EUR
Erstellt mit: GXML Toolbox V3.3 R20220330, ORCA a.de-Exporting, 30.06.2023

## 1 AUSSCHREIBEN.DE - Triflex

### Titel 01 Triflex ProThan Detail - Detail Abdichtungssystem (PUR)

*Hinweis: Triflex ProThan Detail, Vorbemerkungen*
Triflex ProThan Detail®
Detail Abdichtungssystem mit Triflex ProThan Detail

Bauvorhaben: '...'

Architekt/ Bauherr: '...'

Vorbemerkungen:

Die Verarbeitung erfolgt mit Produkten der Firma Triflex GmbH & Co. KG, Minden.

Die Einhaltung aller gültigen Richtlinien wird für die jeweils empfohlenen Systemaufbauten mit Triflex-Produkten berücksichtigt bzw. vorausgesetzt.

Die Abdichtung innerhalb des Systemaufbaus mit Triflex ProThan Detail ist durch eine europäisch technische Bewertung (ETA), ausgestellt durch das Deutsche Institut für Bautechnik (DIBt), abgesichert und erfüllt die Anforderungen der Bauproduktenrichtlinie der EU (CE-Kennzeichnung) nach ETAG Nr. 005 in der jeweils höchsten Nutzungskategorie.
Dieses Abdichtungssystem gilt u. a. als harte Bedachung im Sinne der deutschen Landesbauordnungen.

Der Auftragnehmer hat vor Auftragserteilung nachzuweisen, dass er für die Verarbeitung von Triflex-Produkten geschult wurde. Andernfalls ist die Einweisung durch einen Schulungsmeister am Objekt sicherzustellen.

Die in der Ausarbeitung enthaltenen Massen sind auf der Baustelle zu überprüfen.

Die Abrechnung erfolgt nach gemeinsamem Aufmaß des Auftragnehmers mit dem Auftraggeber.

Die Abdichtung ist so auszuführen, dass bei Arbeitsunterbrechung ein Eindringen von Niederschlagswasser in den Dachaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im Einzelnen vor Ausführung anzuzeigen und anschließend gesondert zu verrechnen.

Die Arbeiten verstehen sich, wenn nicht ausdrücklich anders beschrieben, als fix und fertige Leistung, einschließlich Lieferung aller erforderlichen Materialien und Nebenleistungen.

Als Vertragsbestandteile gelten:
- Leistungsverzeichnis
- Systembeschreibung und Produktinformationen des Herstellers
- Regeln für Abdichtungen (Flachdachrichtlinie) - Zentralverband des Deutschen Dachdeckerhandwerks
- DIN 18202 - Toleranzen im Hochbau
- DIN 18531 - Abdichtung von Dächern sowie Balkonen, Loggien und Laubengängen
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 06/2023

*Hinweis: Triflex ProThan Detail, System- und Produkteigenschaften*
Das System Triflex ProThan Detail ist eine Dachabdichtung mit einer Abdichtung nach DIN 18531 und Flachdachrichtlinie zur Abdichtung von Details und Anschlüssen auf Flachdächern. Das Abdichtungssystem auf PUR-Harzbasis besteht aus einer Grundierung sowie einer vliesarmierten Flüssigabdichtung.

System- und Produkteigenschaften:
- Vollflächig vliesarmiertes Detailabdichtungssystem durchgehend auf Polyurethanharzbasis (PUR)
- Wasserdicht
- Nahtlos
- Kalt applizierbar
- Geruchsneutral
- Lösemittelfrei
- Tieftemperaturflexibel
- Diffusionsoffen
- Vollflächig haftend auf den verschiedensten Untergründen
- Wurzelfest nach DIN EN 13948
- Verarbeitungsbedingungengemäß System- und Produktbeschreibungen des Herstellers (z. B. Anwendungstemperatur mind. 8 °C, Untergrundfeuchtigkeit max. 6 Gew.-%, Oberflächentemperatur mind. 3 °C über dem Taupunkt)
- Witterungsstabilisiert (UV, IR usw.)
- Mechanisch widerstandsfähig und verschleißfest
- Brandverhalten nach EN 13501-5: Klasse BROOF(t1), BROOF(t4)
- Brandverhalten nach EN 13501-1: Klasse E
- Widerstandsfähig gegen Beanspruchung durch Feuer von außen nach DIN 4102 / DIN EN 13501
- Harte Bedachung im Sinne der deutschen Landesbauordnungen
- Europäische technische Bewertung mit CE-Kennzeichnung in den jeweils höchsten Nutzungskategorien (W3, M und S, P1 bis P4, S1 bis S4, TL4, TH4)
- Entspricht der DIN 18531 und Flachdachrichtlinie
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
**01.0001 Baustelleneinrichtung**
Baustelle einrichten und nach Abschluss der Arbeiten räumen. Vorhalten von Maschinen, Geräten, Werkzeugen und sonstigen Betriebsmitteln, die zur Durchführung der Arbeiten erforderlich sind.
Die Baustelle wird besenrein hinterlassen.
Einheit: psch
DIN 276-08: 391
Work Category: 0

**01.0002 Dachbahnen**
Eventuelle Beulen, Blasen, Falten und nicht festsitzende Dachbahnen abstoßen. Unebenheiten sind zu egalisieren. Dachfläche von Verunreinigungen säubern. Anfallenden Schutt abtransportieren.
Einheit: m²
DIN 276-08: 369
Work Category: 21

**01.0003 Kiesschüttung**
Vorhandene Kiesschüttung aufnehmen und entsorgen.
Einheit: m²
DIN 276-08: 369
Work Category: 21

**01.0004 Blitzschutzanlage**
Vorhandene Blitzschutzanlage demontieren und ggf. entsorgen. Neu- bzw. Remontage und Prüfung erfolgt nach den gesetzlichen Bestimmungen durch eine Fachfirma.
Einheit: m
DIN 276-08: 446
Work Category: 50

*Hinweis: Hinweis Systembeschreibung*
Siehe Triflex ProThan Detail Systembeschreibung, Tabelle Untergrundvorbehandlung.

**01.0005 Grundreinigung**
Vorbereitung des Untergrundes durch Grundreinigung im geeigneten Verfahren.
Verfahren: '....................................'
Einheit: m²
DIN 276-08: 369
Work Category: 21

**01.0006 Triflex Reiniger**
Z. B. bei Edelstahl, Stahl und Zink.
Vorbereitung des Untergrundes durch Abreiben mit Triflex Reiniger gemäß Systembeschreibung, Tabelle Untergrundvorbehandlung.
Verbrauch Triflex Reiniger: mind. 0,20 l/m2
Einheit: m²
DIN 276-08: 363
Work Category: 21
Produkt:
  Artikel:
    Artikelnummer: 26090
    Artikelkurztext: Triflex Reiniger

**01.0007 Schleifen**
Vorbereitung des Untergrundes gemäß Systembeschreibung, Tabelle Untergrundvorbehandlung durch Schleifen mit geeigneten Schleifgeräten inkl. Reinigung, Aufnahme, Abtransport und ordnungsgemäßer Entsorgung von anfallendem Bauschutt.
Einheit: m²
DIN 276-08: 369
Work Category: 21

**01.0008 Fräsen**
Abtragen verunreinigter Oberflächen des Betons/Estrichs mittels geeigneter Fräse ca. 5 mm tief, um einen haft- und tragfähigen Untergrund zu erhalten inkl. Aufnahme, Abtransport und ordnungsgemäßer Entsorgung des Fräsgutes.
Einheit: m²
DIN 276-08: 369
Work Category: 21

*Hinweis: Untergrundtabelle*
Siehe Triflex ProThan Detail Systembeschreibung, Tabelle Untergrundvorbehandlung.

**01.0009 Grundierung Beton**
Z. B. bei Beton, Estrich, Holz, Leichtbeton, Putz/Mauerwerk, kunststoffmodifiziertem Mörtel, Wärmedämm-Verbundsystemen.
Grundieren mit Triflex Pox R 100 inkl. Absandung im Überschuss mit Quarzsand, Körnung 0,2-0,6 mm.
Verbrauch Triflex Pox R 100: mind. 0,30 kg/m²
Verbrauch Quarzsand 0,2-0,6 mm: mind. 2,00 kg/m²
Ausführung nach den technischen Richtlinien des Materialherstellers. Die Haftung zum Untergrund ist immer objektbezogen zu prüfen.
Einheit: m²
DIN 276-08: 363
Work Category: 21
Produkt:
  Artikel:
    Artikelnummer: 21000
    Artikelkurztext: Grundierung Beton

**01.0010 Grundierung Glas**
Grundieren mit Triflex Glas Primer inkl. vorheriger Reinigung der Fläche mit Triflex Glas Reiniger.
Verbrauch Triflex Glas Reiniger: mind. 0,05 l/m²
Verbrauch Triflex Glas Primer: ca. 0,05 l/m²
Ausführung nach den technischen Richtlinien des Materialherstellers. Die Haftung zum Untergrund ist immer objektbezogen zu prüfen.
Einheit: m²
DIN 276-08: 363
Work Category: 21
Produkt:
  Artikel:
    Artikelnummer: 29300
    Artikelkurztext: Grundierung Glas

**01.0011 Grundierung Metall**
Z. B. bei Edelstahl, Stahl und Zink.
Grundieren mit Triflex Metal Primer inkl. vorheriger Reinigung der Fläche mit Triflex Reiniger.
Verbrauch Triflex Reiniger: mind. 0,20 l/m²
Verbrauch Triflex Metal Primer: ca. 0,08 l/m²
Ausführung nach den technischen Richtlinien des Materialherstellers. Die Haftung zum Untergrund ist immer objektbezogen zu prüfen.
Einheit: m²
DIN 276-08: 363
Work Category: 21
Produkt:
  Artikel:
    Artikelnummer: 26200
    Artikelkurztext: Grundierung Metall

*Hinweis: ETA-Bewertung*
Herstellung von Detailabdichtungen mit Triflex ProThan Detail inkl. Triflex Spezialvlies.
Das Abdichtungssystem Triflex ProThan Detail besitzt eine ETA-Bewertung (ETA Nr. 10/0254) mit CE-Kennzeichnung in den jeweils höchsten Nutzungskategorien W3, M und S, P1 bis P4, S1 bis S4, TL4, TH4, BROOF(t1), BROOF(t4).
- Brandverhalten: Klasse E nach DIN EN 13501-1
- Triflex ProThan Detail entspricht der DIN 18531 und der Fachregel für Abdichtungen des ZVDH (Flachdachrichtlinie)
- Nachweis der Wurzelfestigkeit nach DIN EN 13948 und Widerstand gegenüber Hagelschlag nach DIN EN 13583 für harte und flexible Untergründe

**01.0012 Wandanschluss**
Abdichten des Wandanschlusses mit Triflex ProThan Detail inkl. Triflex Spezialvlies.
Triflex Spezialvlies Zuschnittbreite: '.........' cm
Verbrauch Triflex ProThan Detail: mind. 3,00 kg/m²
Ausführung nach den technischen Richtlinien des Materialherstellers.
(Siehe Triflex Systemzeichnung ProThan Detail-3501)
Eigenschaften der Detailabdichtung Triflex ProThan Detail siehe Pos. "ETA-Bewertung".
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Einheit: m
DIN 276-08: 363
Work Category: 21
Produkt:
  Artikel:
    Artikelnummer: 25560
    Artikelkurztext: Wandanschluss

**01.0013 Gully**
Abdichten des Entwässerungseinlaufs mit Triflex ProThan Detail inkl. Triflex Spezialvlies.
Triflex Spezialvlies Zuschnittbreite: '.........' cm,
d = '.........' cm
Verbrauch Triflex ProThan Detail: mind. 3,00 kg/m²
Ausführung nach den technischen Richtlinien des Materialherstellers.
(Siehe Triflex Systemzeichnung ProThan Detail-3505)
Eigenschaften der Detailabdichtung Triflex ProThan Detail siehe Pos. "ETA-Bewertung".
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Einheit: Stk
DIN 276-08: 363
Work Category: 21
Produkt:
  Artikel:
    Artikelnummer: 25560
    Artikelkurztext: Gully

**01.0014 Durchdringung**
Abdichten der Durchdringung mit Triflex ProThan Detail inkl. Triflex Spezialvlies.
Triflex Spezialvlies Zuschnittbreite: '.........' cm,
d = '.........' cm
Verbrauch Triflex ProThan Detail: mind. 3,00 kg/m²
Ausführung nach den technischen Richtlinien des Materialherstellers.
(Siehe Triflex Systemzeichnung ProThan Detail-3502)
Eigenschaften der Detailabdichtung Triflex ProThan Detail siehe Pos. "ETA-Bewertung".
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Einheit: Stk
DIN 276-08: 363
Work Category: 21
Produkt:
  Artikel:
    Artikelnummer: 25560
    Artikelkurztext: Durchdringung

**01.0015 Randabschluss mit vorgehängter Rinne**
Abdichten des Randabschlusses mit Triflex ProThan Detail inkl. Triflex Spezialvlies.
Triflex Spezialvlies Zuschnittbreite: '.........' cm
Verbrauch Triflex ProThan Detail: mind. 3,00 kg/m²
Ausführung nach den technischen Richtlinien des Materialherstellers.
(Siehe Triflex Systemzeichnung ProThan Detail-3506)
Eigenschaften der Detailabdichtung Triflex ProThan Detail siehe Pos. "ETA-Bewertung".
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Einheit: m
DIN 276-08: 363
Work Category: 21
Produkt:
  Artikel:
    Artikelnummer: 25560
    Artikelkurztext: Randabschluss mit vorgehängter Rinne

**01.0016 Randabschluss Attika**
Abdichten des Randabschlusses mit Triflex ProThan Detail inkl. Triflex Spezialvlies.
Triflex Spezialvlies Zuschnittbreite: '.........' cm
Verbrauch Triflex ProThan Detail: mind. 3,00 kg/m²
Ausführung nach den technischen Richtlinien des Materialherstellers.
(Siehe Triflex Systemzeichnung ProThan Detail-3504)
Eigenschaften der Detailabdichtung Triflex ProThan Detail siehe Pos. "ETA-Bewertung".
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Einheit: m
DIN 276-08: 363
Work Category: 21
Produkt:
  Artikel:
    Artikelnummer: 25560
    Artikelkurztext: Randabschluss Attika

**01.0017 Lichtkuppel**
Abdichten der Lichtkuppel mit Triflex ProThan Detail inkl. Triflex Spezialvlies.
Triflex Spezialvlies Zuschnittbreite: '.........' cm,
d = '.........' cm
Verbrauch Triflex ProThan Detail: mind. 3,00 kg/m²
Ausführung nach den technischen Richtlinien des Materialherstellers.
(Siehe Triflex Systemzeichnung ProThan Detail-3503)
Eigenschaften der Detailabdichtung Triflex ProThan Detail siehe Pos. "ETA-Bewertung".
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Einheit: Stk
DIN 276-08: 363
Work Category: 21
Produkt:
  Artikel:
    Artikelnummer: 25560
    Artikelkurztext: Lichtkuppel

*Hinweis: ETA-Bewertung*
Herstellung von Fugenabdichtungen mit Triflex ProThan Detail inkl. Triflex Spezialvlies.
Das Abdichtungssystem Triflex ProThan Detail besitzt eine ETA-Bewertung (ETA Nr. 10/0254) mit CE-Kennzeichnung in den jeweils höchsten Nutzungskategorien W3, M und S, P1 bis P4, S1 bis S4, TL4, TH4, BROOF(t1), BROOF(t4).
- Brandverhalten: Klasse E nach DIN EN 13501-1
- Triflex ProThan Detail entspricht der DIN 18531 und der Fachregel für Abdichtungen des ZVDH (Flachdachrichtlinie)
- Nachweis der Wurzelfestigkeit nach DIN EN 13948 und Widerstand gegenüber Hagelschlag nach DIN EN 13583 für harte und flexible Untergründe

**01.0018 Bewegungsfuge**
Abdichten der Bewegungsfuge mit Triflex ProThan Detail inkl. Triflex Spezialvlies.
Triflex Spezialvlies Zuschnittbreite: '.........' cm,
Rundschnur d = '.........' cm
Verbrauch Triflex ProThan Detail: mind. 3,00 kg/m²
Ausführung nach den technischen Richtlinien des Materialherstellers.
(Siehe Triflex Systemzeichnung ProThan Detail-3507)
Eigenschaften der Fugenabdichtung Triflex ProThan Detail siehe Pos. "ETA-Bewertung".
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Einheit: m
DIN 276-08: 363
Work Category: 21
Produkt:
  Artikel:
    Artikelnummer: 25560
    Artikelkurztext: Bewegungsfuge

**01.0019 Stundenlohnarbeit eines Vorarbeiters**
Stundenlohnarbeit eines Vorarbeiters für nicht aufgeführte Arbeiten, jedoch zum Nachweis und nur auf Anordnung der Bauleitung oder Bauherrn.
Einheit: h
DIN 276-08: 363
Work Category: 91

**01.0020 Stundenlohnarbeit eines Facharbeiters**
Stundenlohnarbeit eines Facharbeiters für nicht aufgeführte Arbeiten, jedoch zum Nachweis und nur auf Anordnung der Bauleitung oder Bauherrn.
Einheit: h
DIN 276-08: 363
Work Category: 91

**01.0021 Stundenlohnarbeit eines Helfers**
Stundenlohnarbeit eines Helfers für nicht aufgeführte Arbeiten, jedoch zum Nachweis und nur auf Anordnung der Bauleitung oder Bauherrn.
Einheit: h
DIN 276-08: 363
Work Category: 91

**01.0022 Materialverbrauch auf Nachweis**
Materialverbrauch für unvorhersehbare, aber für die Durchführung der Leistung notwendigen zusätzlichen Arbeiten, die nicht im Leistungsverzeichnis erfasst sind.
Die Abrechnung erfolgt nach Aufwand auf Einzelnachweis.
Einheit: kg
DIN 276-08: 363
Work Category: 21

**01.0023 Entsorgung**
Entsorgung aller Abfälle und Sondermüllstoffe entsprechend den derzeit gültigen Gesetzen und Durchführungsverordnungen.
Einheit: psch
DIN 276-08: 396
Work Category: 87
